# Planziegel „HAZ“ - Höhenausgleichsziegel
Leistungsbeschreibung (GAEB DA XML 3.2, DA81)
Projekt: HH
Währung: EUR
Erstellt mit: HH GAEB Generator, 09.03.2026

## 1 Planziegel „HAZ“ - Höhenausgleichsziegel

### Titel 01 Planziegel „HAZ“ - Höhenausgleichsziegel

**01.0001 Planziegel “HAZ”, d = 175 mm**
Planziegel “HAZ” - Höhenausgleichsziegel
Wanddicke d = 175 mm
Plangeschliffener Hochlochziegel, Porosierung der Ziegel mit Sägemehl aus unbehandeltem Fichtenholz.

Herstellen von Mauerwerk lot- und fluchtgerecht mit dem Planziegel Höhenausgleichsziegel als System-Ergänzungsprodukt.
Die Ziegel sind entsprechend der Leistungsbeschreibung
mit Dünnbettmörtel gedeckelt, in Anlehnung der Zulassung Z-17.11-1250 und der DIN EN 1996 zu vermauern. Fehlstellen in Stoß- und Lagerfugen sind mit Mörtel zu verstreichen.

Mauerwerk, mörtelfreie Stoßfugenverzahnung, Dünnbettmörtel gedeckelt.

Rohdichteklasse  1,2 kg/dm3
Druckfestigkeitsklasse 12
Rechenwert der Wärmeleitzahl  λR = 0,50 W/(mK)
Bewertetes Schalldämmmaß Rw = 50,0 dB
Charakt. Mauerwerksdruckfestigkeit fk = 6,7 MN/m²

Geeignet für Erdbebenzonen nach DIN 4149  0-3

Hersteller:
Hörl & Hartmann Ziegeltechnik GmbH & Co. KG
Pellheimer Straße 17
85221 Dachau
Tel: 08131-555-0
Fax: 08131-555-1299
Menge: 0,000 m

**01.0002 Planziegel “HAZ”, d = 240 mm**
Planziegel “HAZ” - Höhenausgleichsziegel
Wanddicke d = 240 mm
Plangeschliffener Hochlochziegel, Porosierung der Ziegel mit Sägemehl aus unbehandeltem Fichtenholz.

Herstellen von Mauerwerk lot- und fluchtgerecht mit dem  Planziegel  Höhenausgleichsziegel als System-Ergänzungsprodukt.
Die Ziegel sind entsprechend der Leistungsbeschreibung
mit Dünnbettmörtel gedeckelt, in Anlehnung der Zulassung Z-17.11-1250 und der DIN EN 1996 zu vermauern. Fehlstellen in Stoß- und Lagerfugen sind mit Mörtel zu verstreichen.

Mauerwerk, mörtelfreie Stoßfugenverzahnung, Dünnbettmörtel gedeckelt.

Rohdichteklasse  1,2 kg/dm3
Druckfestigkeitsklasse 12
Rechenwert der Wärmeleitzahl  λR = 0,50 W/(mK)
Bewertetes Schalldämmmaß Rw = 53,8 dB
Charakt. Mauerwerksdruckfestigkeit fk = 6,7 MN/m²

Geeignet für Erdbebenzonen nach DIN 4149  0-3

Hersteller:
Hörl & Hartmann Ziegeltechnik GmbH & Co. KG
Pellheimer Straße 17
85221 Dachau
Tel: 08131-555-0
Fax: 08131-555-1299
Menge: 0,000 m

**01.0003 Planziegel “HAZ”, d = 365 mm**
Planziegel “HAZ” - Höhenausgleichsziegel
Wanddicke d = 365 mm
Plangeschliffener Hochlochziegel, Porosierung der Ziegel mit Sägemehl aus unbehandeltem Fichtenholz.

Herstellen von Mauerwerk lot- und fluchtgerecht mit dem  Planziegel  Höhenausgleichsziegel als System-Ergänzungsprodukt.
Die Ziegel sind entsprechend der Leistungsbeschreibung
mit Dünnbettmörtel gedeckelt, in Anlehnung der Zulassung Z-17.11-1235 und der DIN EN 1996 zu vermauern. Fehlstellen in Stoß- und Lagerfugen sind mit Mörtel zu verstreichen.

Mauerwerk, mörtelfreie Stoßfugenverzahnung, Dünnbettmörtel gedeckelt.

Rohdichteklasse  0,70 kg/dm3
Druckfestigkeitsklasse 10
Rechenwert der Wärmeleitzahl  λR = 0,11 W/(mK)
Bewertetes Schalldämmmaß Rw,Bau,ref = 47,6 dB
Charakt. Mauerwerksdruckfestigkeit fk = 6,3 MN/m²

Geeignet für Erdbebenzonen nach DIN 4149  0-3

Hersteller:
Hörl & Hartmann Ziegeltechnik GmbH & Co. KG
Pellheimer Straße 17
85221 Dachau
Tel: 08131-555-0
Fax: 08131-555-1299
Menge: 0,000 m

**01.0004 Planziegel “HAZ”, d = 425 mm**
Planziegel “HAZ” - Höhenausgleichsziegel
Wanddicke d = 425 mm
Plangeschliffener Hochlochziegel, Porosierung der Ziegel mit Sägemehl aus unbehandeltem Fichtenholz.

Herstellen von Mauerwerk lot- und fluchtgerecht mit dem  Planziegel  Höhenausgleichsziegel als System-Ergänzungsprodukt.
Die Ziegel sind entsprechend der Leistungsbeschreibung
mit Dünnbettmörtel gedeckelt, in Anlehnung der Zulassung Z-17.11-1235 und der DIN EN 1996 zu vermauern. Fehlstellen in Stoß- und Lagerfugen sind mit Mörtel zu verstreichen.

Mauerwerk, mörtelfreie Stoßfugenverzahnung, Dünnbettmörtel gedeckelt.

Rohdichteklasse  0,70 kg/dm3
Druckfestigkeitsklasse 10
Rechenwert der Wärmeleitzahl  λR = 0,11 W/(mK)
Bewertetes Schalldämmmaß Rw,Bau,ref = 48,8 dB
Charakt. Mauerwerksdruckfestigkeit fk = 6,3 MN/m²

Geeignet für Erdbebenzonen nach DIN 4149  0-3

Hersteller:
Hörl & Hartmann Ziegeltechnik GmbH & Co. KG
Pellheimer Straße 17
85221 Dachau
Tel: 08131-555-0
Fax: 08131-555-1299
Menge: 0,000 m
